# Armadura de reforç PSB "PEIKKO", per a llosa de fonamentació

- Propietat de l'arxiu: CYPE Ingenieros S.A.
- Format: FIEBDC-3/2016
- Programa: Generador de preus de la construcció. CYPE Ingenieros, S.A.
- Data: 04/06/2025
- Divisa: EUR
- Costos indirectes: 3 %
- IVA: 21 %

## C Fonamentacions

### CS Superficials

#### CSP Perns de punxonament

**CSP010** U Armadura de reforç PSB "PEIKKO", per a llosa de fonamentació.
Armadura de reforç PSB-14/500-5 "PEIKKO" formada per 5 ancoratges amb doble cap cònic fabricats amb barres corrugades d'acer UNE-EN 10080 B 500 B de 14 mm de diàmetre i 500 mm d'altura, connectats per un perfil de muntatge S235JR, amb Avaluació Tècnica Europea ETE 13/0151, per a llosa de fonamentació.
Inclou: Muntatge i col·locació de l'armadura. Subjecció de l'armadura.
Criteri d'amidament de projecte: Nombre d'unitats previstes, segons documentació gràfica de Projecte.
Criteri de mesura d'obra: Es mesurarà el nombre d'unitats realment executades segons especificacions de Projecte.

| Codi | Ut | Descripció | Rendiment | Preu | Import |
|---|---|---|---|---|---|
| mt07pkk010cL1e | U | Armadura de reforç PSB-14/500-5 "PEIKKO" formada per 5 ancoratges amb doble cap cònic fabricats amb barres corrugades d'acer UNE-EN 10080 B 500 B de 14 mm de diàmetre i 500 mm d'altura, connectats per un perfil de muntatge S235JR, per incrementar la capacitat per punxonament d'estructures de formigó. (material) | 1 | 17.68 | 17.680 |
| mt08var050 | kg | Filferro galvanitzat per a lligar, de 1,30 mm de diàmetre. (material) | 0.008 | 1.5 | 0.012 |
| mo043 | h | Oficial 1ª ferrallista. (mà d'obra) | 0.037 | 29.64 | 1.097 |
| mo090 | h | Ajudant ferrallista. (mà d'obra) | 0.037 | 26.36 | 0.975 |
| % | % | Costos directes complementaris | 2 % | 19.764 | 0.395 |
|  |  | Costos directes |  |  | 20.159 |

Residus:
- col·locació: mt07pkk010cL1e; factor de residu 0.0075001
- col·locació: mt08var050 Filferro galvanitzat per a lligar, de 1,30 mm de diàmetre; factor de residu 0.0038

## Recursos

**mt07pkk010cL1e** U Armadura de reforç PSB-14/500-5 "PEIKKO" formada per 5 ancoratges amb doble cap cònic fabricats amb barres corrugades
Dades tècniques: Cost energètic 60.992 MJ; Emissió de CO2 2.541 kg; Codi LER 17 04 05; Massa de l'element 4.795 kg; Volum 0.002283 m3

**mt08var050** kg Filferro galvanitzat per a lligar, de 1,30 mm de diàmetre
Dades tècniques: Cost energètic 25.100 MJ; Emissió de CO2 2.560 kg; Codi LER 17 04 05; Massa de l'element 1 kg; Volum 0.000476 m3
